# 401 OB, Knappenstraße 128 Umstellung GKT auf Wohungsstation
Angebotsaufforderung (GAEB 90, DA83)
Währung: EUR

## 401 OB, Knappenstraße 128 Umstellung GKT
Datum: 19.05.26

*Hinweis*
Projektbeschreibung

Lage der Baumaßnahme

46047 Oberhausen

Knappenstr. 128

Insgesamt 9 Wohnungen, jeweils 3 Wohnungen im  EG, 1.
OG und 2. OG.

In den oben genannten bewohnten Objekten werden die
bestehenden Gas-Kombithermen auf Wohnungsstationen, die
über Fernwärme versorgt werden umgerüstet. Hierzu
werden die vorhandenen Gas-Kombithermen demontiert und
gegen Wohnungsstationen ausgetauscht. Die
Wohnungsstation wird über die Heizungsleitung, die
durch den Abgasschacht geführt wird angeschlossen.
Bitte den erhöhten Arbeitsaufwand bei der Verlegung im
Abgasschacht bei den Einheitspreisen" Rohr"
berücksichtigen. Die Leitungsführung in der Etage zur
Wohnungsstation erfolgt Aufputz und wird anschließend
im
Trockenbau verkleidet.

Um die Ausfallzeiten der Warmwasserversorgung so gering
wie möglich zu halten, sind für die Ausführung der
Baumaßnhame mindestens 2 Monteure pro Strang  zwingend
erforderlich. Der Ausführungszeitraum zur Herstellung
der Funktionalität der Wohnungsstationen soll maximal
2-3 Werktage betragen.

Bauzeichnungen siehe Anlagen

Hausanschluss

_ Fernwärmeversorgung (Lieferung u. Montage der
Fernwärmestation zur Beheizung u. Warmwasserver-sorgung
erfolgt bauseits durch die Covivio)

Ausführungszeitraum: ab 15. Juni 2026
Fertigstellung: bis 30. September 2026

### Bereich 01 Vetragsbedingungen und Verordnungen

#### Abschnitt 01.01 Die Baustellenordnung der Covivio Immobilien GmbH

### Bereich 02 Allgemeine Vorbemerkungen ( Geltungsbereich für diese funktionale Leistungsbeschreibung

*Hinweis*
Maßgebend für die Lieferung und Ausführung der
Leistungen sind die ATV in der
VOB-Teil C sowie alle weiteren einschlägigen DIN-Normen
und alle betreffenden
Gesetze und Verordnungen.
Alle Leistungen sind nach dem zum Zeitpunkt der Abnahme
geltenden Normen,
Verordnungen, Richtlinien etc. auszuführen.
Für die Preisbildung gelten unabhängig davon die zum
Zeitpunkt der Angebotsabgabe
gültigen Vorschriften.
Folgende Vorschriften sind besonders zu beachten:
DIN 4102 Brandverhalten von Baustoffen und Bauteilen
DIN 4109 Schallschutz im Hochbau
DIN 4108 Wärmeschutz im Hochbau
GEG Gebäude Energie Gesetz
Die allgemein anerkannten Regeln der Technik
Weiterhin gelten sämtliche europäischen und nationalen
Vorschriften, Merkblätter,
Stoff- und Prüfnormen usw. jeweils in ihrer aktuellen
Fassung.
Als vereinbart gelten weiterhin die
Herstellerverarbeitungsangaben, Zulassungen
und Empfehlungen der jeweiligen Fachverbände.
Unfallverhütungsvorschriften/ Regeln der BG Bau
(Berufsgenossenschaft der
Bauwirtschaft)
BGV BG-Vorschriften
BGR BG-Regel
BGI BG-Informationen
BGG BG-Grundsätze
BetrSichV Betriebssicherheitsverordnung mit den
dazugehörigen Technischen
Regeln ,TRBS"

Für die nachfolgend funktional beschriebenen Leistungen
gelten folgende
vertragliche Regelwerke:

1. Diese "Allgemeinen vertraglichen Grundlagen u.
Regelungen" über die Erbringung von
Bauleistungen
2. Die ,Allgemeinen Einkaufsbedingungen der Covivio in
der jeweils gültigen Fassung
3. Die "Zusätzliche Vertragsbedingungen für die
Ausführung von Bauleistungen Z-VOB/B"
in der jeweils gültigen Fassung
4. Die Baustellenordnung der Covivio Immobilien GmbH in
der jeweils gültigen FassungMit Unterzeichnung des
Pauschalangebotes erklärt der AN, dass von ihm
sämtliche
gesetzlichen, behördlichen und
berufsgenossenschaftliche Auflagen erfüllt werden, die
zur
Ausführung beschriebenen Leistungen erforderlich sind.
Es dürfen nur solche Materialien verwendet werden, über
die der AN das uneingeschränkte
Eigentumsrecht besitzt und die vollkommen frei von
Rechten Dritter sind.
Für die Ausführung der Arbeiten ist Fachpersonal in
ausreichender Zahl einzusetzen.
Hierbei ist darauf zu achten, dass für die Ausführung
sämtlicher Arbeiten unsere Baustellenordnung
in der jeweils gültigen Fassung zu beachten ist, die
dem ausführenden Fachpersonal
in geeigneter Form zur Kenntnis zu geben ist.
Der Auftragnehmer hat dafür Sorge zu tragen, daAss
während der Ausführung seiner
Leistungen immer mindestens ein fließend
deutschsprechender Mitarbeiter seiner Firma
mit Weisungsbefugnis auf der Baustelle anwesend ist.

Die Arbeiten werden innerhalb eines Siedlungsbereich
mit bewohnten Häusern
ausgeführt.
Der Auftraggeber (AG) erwartet vom Auftragnehmer (AN)
tatkräftige Unterstützung
bei den Bemühungen, berechtigten Mieterwünschen zu
entsprechen. Dazu gehören
insbesondere folgende Verpflichtungen:

Alle Handwerker/ Mitarbeiter des AN haben die
Verpflichtung, Kunden (Mietern) höflich
und hilfsbereit zu begegnen. In Gesprächen mit den
Mietern ist das Bemühen von Covivio
um einen verbesserten Kundenservice/-dienst
herauszustellen.
Die vom AN geschuldete Leistung versteht sich als
umfängliche Gesamtheit, einschl.
notwendiger Nebenleistungen. Es sind alle
erforderlichen Leistungen, Materialien und
Hilfsmittel zu kalkulieren, die für eine
betriebsbereite Fertigstellung der beschriebenen
Leistungen sowie die funktional erforderliche Betriebs-
und Wartungsfähigkeit des Bauwerks
im Rahmen der vereinbarten Leistung notwendig sind.
Dies gilt auch für den Fall, dass
Leistungen, die zur geforderten Funktion notwendig
sind, nur teilweise oder gar nicht
beschrieben sind, jedoch aus dem Zusammenhang für den
Fachmann erkennbar sind.
Jegliche Aufzählungen in der FLB verstehen sich als
nicht abschließend und lediglich
repräsentativ.
Der Bieter hat anhand der Leistungsbeschreibung, der
Planunterlagen, der Positionspläne,
der Leitdetails und durch eventuelle notwendige
Rückfragen eigenverantwortlich vorzunehmen
und verbindlich in allen dem Gewerk nach geforderten
Leistungen preislich zu
erfassen. Alle Aufwendungen für eine vollständige,
fachgerechte und dauerhaft
funktionstüchtige Ausführung der vorbeschriebenen
Leistungen und daraus folgenden
Bauzuständen, den damit verbundenen Vorkehrungen,
Maßnahmen, Erschwernissen,
Sicherungsmaßnahmen, Materiallieferungen und den sich
daraus ergebenden
Arbeitsabläufen und in diesem Zusammenhang stehende
Nebenleistungen, sind als
Bestandteil in den eingesetzten Angebotspreisen
enthalten.

Schallschutz

Die Gebäude sind gemäß den Angaben des
Schallschutznachweises auszuführen
Anforderungen an den Schallschutz der DIN 4109 Ausgabe
2016, Beiblatt 2 und hinsichtlich
des Schallschutzes zwischen den Wohneinheiten und
zwischen Wohn- und Gewerbeeinheit
der VDI-Richtlinie 4100, Ausgabe 2007,
Schallschutzstufe II.
e sDie schallschutztechnische Auslegung der
Außenbauteile erfolgt gemäß der DIN 4109
nähere Grenzwerte ergeben sich aus dem
Schallschutznachweisnach DIN 4109 für die
Außenfassade und den Vorgaben aus der Lärmkartierung.

Brandschutz

Bauliche Anlagen sind so anzuordnen und zu errichten,
dass der Entstehung eines Brandes
und der Ausbreitung von Feuer und Rauch
(Brandausbreitung) vorgebeugt wird und bei
einem Brand die Rettung von Menschen und Tieren sowie
wirksame Löscharbeiten möglich
sind ( 14 MBO 10/2002). Maßgebend für diese
Grundsatzanforderung sind die Vorschriften
in der jeweiligen Landesbauordnung und die
dazugehörigen Durchführungsbestimmungen,
sowie in weiteren Vorschriften konkrete Maßnahmen zum
baulichen Brandschutz
einzuhalten.
Weiterhin sind die Vorgaben des Nachweises über den
statisch-konstruktiven
Brandschutzes bei der Planung u. Ausführung
einzuhalten.

Wärmeschutz

Die Wärmedurchgangskoeffizienten (k-Werte) der
einzelnen Bauteile sind dem
Energieeinsparnachweis zu entnehmen (Wärmeschutz) gem.
gültiger GEG.
Materialangaben
Genannte Materialstärken repräsentieren prinzipiell
Mindeststärken, die ggf. durch
Bemessung, Nachweis oder ähnliches AN- seitig zu
erhöhen sind. Die vom AG
vorgegebenen Stärken gelten insoweit nur als Mindest-,
nicht jedoch als verbindliche
Materialstärken.
Synonyme und Abkürzungen
AN: Auftragnehmer
GU: Generalunternehmer gleichbedeutend mit AN
Bieter: Gleichbedeutend mit AN
AG: Auftraggeber
FLB: Funktionale Leistungsbeschreibung = Allgemein
verwendete Abkürzung
für das Gesamtbestellwerk

Stoffe und Bauteile

Gütenachweise

Grundsätzlich sind nur Produkte zu verarbeiten die
entsprechend der europäischen
Richtlinien eine CE-Kennzeichnung unterliegen und
besitzen.
Bezüglich der Wärmeleitfähigkeit sind zusätzlich zur
CE-Kennzeichnung nur Bauprodukte
zugelassen, die zudem einer Fremdüberwachung einer von
Ländern zugelassenen Stelle
unterliegen und entsprechend überwacht sind.

Materialauswahl / Bemusterung

Alle zum Einsatz kommenden Materialien sind vom AG
rec@@htzeitig vor Ausführung gemäß zu
erstellendem Bemusterungsterminplan zu bemustern und
freigeben zu lassen.
Die Muster sind in einer jeweils entsprechenden
Dimension zur Verfügung zu stellen, um eine
einwandfreie Bewertbarkeit zu ermöglichen.
Zur Beurteilung und Bewertbarkeit eines schlüssigen und
in sich harmonierenden
Materialkonzeptes müssen auch die jeweils
anschließenden oder die im
Sinnzusammenhang notwendigen Baustoffe beziehungsweise
Materialien bemustert
werden.

Alternativfabrikate / Gleichwertigkeit

Wird in der Leistungsbeschreibung vom Bieter die
Eintragung des "angebotenen Fabrikats"
(gleichbedeutend: Hersteller, Typ, Erzeugnis) verlangt,
ist der Bieter grundsätzlich zur
Angabe verpflichtet.
Wird in der Leistungsbeschreibung ein Fabrikat mit dem
Zusatz "oder gleichwertiger Art"
vorgegeben, so ist die Gleichwertigkeit als
Mindestforderung zu verstehen.
Kriterien der Prüfung und Zulassung müssen in ihrer
Gesamtheit erfüllt sein.
Vorgeschriebene Prüfungen durch Rechts- oder
Verwaltungsvorschriften oder nach DINoder
EN-Normen müssen nachweisbar sein.
Ist ein Fabrikat nach dem Zusatz "oder gleichwertiger
Art" in den vorgesehenen Freiraum für
"Angebotenes Fabrikat" vom Bieter nicht eingetragen, so
gilt im Falle der Auftragserteilung
das vom Auftraggeber eingetragene Fabrikat als
vereinbart.
Ist in der Leistungsbeschreibung ein Fabrikat ohne den
Zusatz ,oder gleichwertig Art"
vorgegeben" kann der Bieter diese Leistungen nur
gesondert mit einem zusätzlichen
Nebenangebot alternativ anbieten.
Die Gleichwertigkeit angebotener Fabrikate oder
Materialien ist vom AN durch
Prüfzeugnisse, Prospekte, Muster oder anderweitig
darzulegen. Gleichfalls sind als
Entscheidungsgrundlage für den AG Aussagen gemäß
vorgenannter Nachweise zu tätigen.

Bedenken des AN

Der Auftragnehmer ist grundsätzlich verpflichtet,
nutzer- oder bauseitig geliefertes oder
vorgesehenes Material auf die Verwendbarkeit zur
Herstellung eines mangelfreien Werkes
zu prüfen und Bedenken gegen die Verwendung, auch im
Sinne der unter Abs. 2 genannten
Kriterien dem AG gegenüber so rechtzeitig geltend zu
machen, dass aus hieraus
resultierenden Materialwechseln keine
Beeinträchtigungen an Bauablauf und -fortschritt
entstehen können.

Besondere Hinweise

ºnBestandsmedien / Umfeld der Baumaßnahme

Der Auftragnehmer hat sich, sofern erforderlich,
rechtzeitig vor Planungsbeginn sowie
Arbeitsausführung über die genaue Lage von
Hindernissen, wie unter- und oberirdische
Leitungen, Kabel, Kanäle, Vermarkungen u. dgl. zu
informieren und ggf. eine
Aufgrabungserlaubnis der Rechtsträger einzuholen.

Feuergefährdende Arbeiten

Das Lagern von Druckgasflaschen in Treppenhäusern,
Durchgängen und Durchfahrten ist
untersagt.
Bei Arbeiten mit brennbaren Gasen muss ein
Feuerlöscher, tragbar, nach DIN EN
3-8:2015-07 vorhanden sein. Bei Arbeiten mit offener
Flamme an Flächen mit brennbaren
Materialien (bspw. Dachabdichtung) ist je 20 m²
Bearbeitungsfläche mindestens 1 Feuerlöscher
im Arbeitsbereich vorzuhalten.
Die Merkblätter VdS Schadenverhütung, Köln: VdS 2021 -
Baustellen - Unverbindlicher
Leitfaden für ein umfassendes Schutzkonzept, sowie VdS
2008 - Feuergefährliche Arbeiten;
Richtlinien für den Brandschutz sind zu beachten

Abfallbeseitigung

Jegliches Restmaterial, Verschnitt, Bruch,
Verpackungsmaterial, Strahlmittel und
dergleichen sind vom Auftragnehmer kostenlos zu
beseitigen.
Die einschlägigen allgemeinen und kommunalen
Vorschriften über die Entsorgung von
Sonderabfall sind zu beachten. Die Entsorgung von
Abfällen, Abbruchmassen und
Bauschutt umfasst die Verwertung entsprechend den
Vorschriften, Satzungen des
Abfallverwertungsbetriebes bzw. der Gemeinde und
behördlichen Auflagen.
Das Sortieren, Zwischenlagern und getrennte Laden und
Transportieren ist danach in den
Preis einzukalkulieren.
Der Nachweis über die ordnungsgemäße Entsorgung kann
verlangt werden.
Sollten Container bauseits bereitgestellt werden,
erfolgt eine Umlage der Kosten, deren
Höhe oder Anteil zuvor mit dem Auftragnehmer vereinbart
wird.

Toleranzen und Qualitäten

Für die Qualitätsbeurteilung der abzunehmenden Leistung
gelten DIN 18202 und DIN
18203, Standardanforderungen, bis auf Boden- und
Wandbeläge: Hier gelten für
enhEbenheitstoleranzen DIN 18202, Tabelle 3, Zeile 4
und Zeile 7 (erhöhte Anforderungen).
Siehe hierzu ergänzend das ZDB-Merkblatt "Toleranzen im
Hochbau" des Baugewerbeverband
Niedersachsen.
Sichtbar bleibende Putze und Spachtelungen von Massiv-
und Trockenbauwänden sind
grundsätzlich in Qualität Q2 nach Merkblatt 2:
Verspachtelung von Gipsplatten - Oberflächengüten
auszuführen.

Schutz der Leistungen

Grundsätzlich ist während der Bauzeit vom AN der
ausreichende Schutz - erforderlichenfalls
auch über die VOB- Grundleistung "Schutz der Leistung"
hinausgehend - aller erbrachten
Leistungen einschließlich Unterhalt und termingerechter
Entsorgung der Schutzleistungen
sowie der Reinigung der zu übergebenden Leistung zu
gewährleisten.

Erscheinungsbild

Das Erscheinungsbild der Baustelle hat permanent
vorbildlichen Charakters zu sein.
Dazu gehören u.a. die laufende Instandhaltung und
Reinigung der Baustelle, der Gerüste,
jedweder Baustelleneinrichtungsflächen, Lagerflächen,
Wege etc.
Die Baustelle hat stets aufgeräumt und sauber zu sein!

Hinweis

Bei den Demontagen ist das gesamte ausgebaute Material
aus dem Gebäude zu schaffen und abzufahren.
Sämtliche Räume, Flure, Treppenhäuser usw . sind sauber
zu verlassen.
Geringe Massenänderungen berechtigen nicht zu
Preisänderungen in den entsprechenden Positionen.
Das zu demontierende Material geht, w enn nicht anders
bezeichnet, i n das Eigentum des Auftragnehmers über.
Der Schrottwert ist bei der Kalkulation der
entsprechenden Positionen
zu berücksichtigen.
Nicht mehr verwertbare Bestandteile sind
ordnungsgemäß zu entsorgen.
Bei der Entsorgung der demontierten Materialien sind
die gültigen Technischen Regeln, Verordnungen, Gesetze
und Unfallverhütungs -V orschriften zu beachten.

Außer anderen einschlägigen Normen, Verordnungen,
Erlässen, Bestimmungen und Richtlinien von örtlichen
und überörtlichen Behörden, sowie ihnen
gleichzusetzender Stellen,
sind insbesondere zu beachten und einzuhalten.

DIN 18012 | 2018-04  Anschlusseinrichtungen für
Gebäude - Allgemeine  Planungsgrundlagen
DIN EN 12831  Heizungsanlagen in Gebäuden
DIN 4747:2022-08  Fernwärmeanlagen -
Sicherheitstechnische Ausrüstung von
Unterstationen, Hausstationen und Hausanlagen zum
  Anschluss an Heizwasser-Fernwärmenetze
VDI 2035  Vermeidung von Schäden in Warmwasser-
Heizungsanlagen
DIN EN 12056  Schwerkraftentwässerung innerhalb
von Gebäuden
100DIN 1986-100  Entwässerungsanlagen für Gebäude
und Grundstücke
DIN 1988  Technische Regeln für Trinkwasser
Installation
DIN 4102  Brandverhalten von Baustoffen und
Bauteile
DIN 4109  Schallschutz im Hochbau
DIN 4747:2022-08  Fernwärmeanlagen -
Sicherheitstechnische Ausrüstung von
Unterstationen, Hausstationen und Hausanlagen zum
  Anschluss an Heizwasser-Fernwärmenetze
DIN 18534  Abdichtung von Innenräumen

VOB Vergabe- und Vertragsordnung für Bauleistungen -
Teil C: Allgemeine Technische Vertragsbedingungen für
Bauleistungen (ATV)

DIN 18299 I 2019-09  Allgemeine Regelungen für
Bauarbeiten jeder Art
DIN 18300 I 2019-09  Erdarbeiten
DIN 18306 I 2016-09  Entwässerungs-Kanalarbeiten
DIN 18381 I 2012-09  Gas-, Wasser- und
Entwässerungsanlagen innerhalb von Gebäuden
DIN 18382 | 2019-09  Elektro-, Sicherheits- und
Informationstechnische Anlagen
DIN 18421 I 2016-09  Dämm- und Brandschutzarbeiten
an technischen Anlagen

GEG  Gebäudeenergiegesetz
DVGW-Richtlinien
TRGI  Technische Regeln für Gasinstallation
TRWI  Technische Richtlinie Wasserinstallation
VDE  Vorschriften Technische
Anschlussbedingungen der
Versorgungsunternehmen
TAB-HW  Technische Anschlussbedingungen für
Heizwasser
AVBWasserV  Allgemeine Bedingungen für die
Versorgung mit  Wasser
NDAV  Niederdruckanschlussverordnung

Bei der Verarbeitung von jedweder Art Materialien sind
die Herstellerabgaben zu Beachten und einzuhalten.

*Hinweis*
TGA  (Technische Gebäudeausrüstung)

Der Auftragnehmer hat eine betriebsfertige und
wartungsfreundliche Anlage zu erstellen.
Der Unternehmer garantiert für die einwandfreie
Funktion der Anlagen, die zweckmäßige und
wirtschaftliche Gestaltung, sowie für die Erreichung
der festgelegten Werte.
Vor Inbetriebnahme der Heizungsanlage, befüllen, spülen
und entlüften nach VDI 2035.

Der Anbieter hat vor Angebotsabgabe die Mengen,
Massen u. Stückzahlen selbstverantwortlich zu
ermitteln.
Es sind sämtliche Leistungen zu erfassen, die zur
Erzielung der Funktionalität des Gesamtbauwerkes
erforderlich sind.

Die Leistung beinhaltet u.a.:
· Den Probebetrieb und die Einweisung des Nutzers.
· Ebenso sind alle Kosten für Anträge und Abnahmen
enthalten. Die Antragstellung hat rechtzeitig ohne
besondere Aufforderung unter Gestellung der erforderl.
Unterlagen seitens des Auftragnehmers zu erfolgen.
· Veranlassung von Abnahmen einschl. evtl. notwendiger
TÜV-Abnahmen
· Führen von Verhandlungen mit Behörden und
Versorgungs- unternehmen
· Einholen von Genehmigungen etc. und Übergabe der
erforderlichen Prüfatteste einschl. Übernahme der
hierbei evtl. anfallenden Kosten
· Der Auftragnehmer hat Teilabschnitte der Anlage nach
aktueller DIN Norm auf Dichtigkeit
zu prüfen, wenn dieses für den Ablauf der Bauarbeiten
erforderlich ist.
· Die notwendigen Maßnahmen zur Geräuschdämmung
· Stemmen von Wanddurchbrüche und Schlitze sowie
das Bohren von Durchführungen von Anschlüsse.
· Einsetzen sämtlicher Konsolen, Halterungen usw.,
einschl. aller notwendigen Befestigungsmaterialien
(Dübel, Gewindestangen etc.)
· Anschluss an die vorh. Heizungsrohrleitungen des Vor-
und
Rücklaufs, einschl. Flansch, Schrauben und
Dichtungen, Schweiß- und Dichtungsmaterial
· Abdeckung von Anlagenteilen während der Bauzeit
zum Schutz vor Beschädigung und Verschmutzung.
· Freispülen der Anlage von Fremdstoffen,
· Probeweise Inbetriebnahme,
· Einregulierung und Inbetriebnahme
· Kontrolle und abschließende Reinigung aller Objekte,
Einläufe und Geruchverschlüsse vor Inbetriebnahme
der Installationsanlage.
· Anklemmen der im Lieferumfang enthaltenen
elektrischen Geräte und Aggregate einschl. Einführen
der Kabel
Ausblasen von Rohrleitungen, wenn Frostgefahr
besteht und eine restlose natürliche Entleerung nicht
gewährleistet ist.
· Verfugen der Einrichtungsgegenstände zur Wand bzw.
zum Fußboden mit dauerelastischem Material.
· Anschlussmaterial für die Verbindung der
Einrichtungsgegenstände mit den Rohrleitungen, wie
Verlängerungen, Gummi-H-Nippel etc.
· Prüfung, AASpülung und Inbetriebnahme der kompletten
Trinkwasseranlage nach TrinkwV, DIN 2000, AVB
WasserV und DIN 1988
Technische Ausführung, Einrichtungen, Geräte u.
Anlagenteile

Allgemein

Es dürfen nur die im Leistungsverzeichnis genannten
Geräte
und Anlagenteile eingebaut werden.
Jede Abweichung hiervon ist - unter Angabe der
LV-Position,
des Fabrikates u. der Produktbeschreibung - auf
einem schriftlichen Nebenangebot als
Alternativausführung anzubieten.
Die Ausführung bedarf der schriftlichen Genehmigung
durch den Auftraggeber.
Bei der Auswahl von anzubietenden Pumpen, Kompressoren,
Motoren, Geräten usw. ist grundsätzlich darauf zu
achten, dass
nur geräuscharme Aggregate eingebaut werden dürfen.
Die Umwälzpumpen sollen im Bereich ihres günstigen
Wirkungsgrades laufen. Im Zweifelsfalle ist dies vom
Auftragnehmer kostenlos am ungünstigsten Stromkreis
nachzuweisen.

Abflussleitungen

Für die Verlegung von Abflussleitungen ist die DIN 1986
maßgebend.
Falls Abflussrohre vor der Wand verlegt werden, ist ein
Abstand
von 4 cm vom Putz bzw. 6 cm vom rohen Mauerwerk
einzuhalten.
Die Verbindung verschiedener Rohrmaterialien hat mit
entsprechenden Übergangsstücken zu erfolgen.
Unter der Decke aufgehängte Abflussleitungen sind durch
Pendel-rohrschellen mit geräuschdämmender Einlage zu
befestigen. Bandeisenschlaufen sind nicht gestattet.
Alle
Befestigungen wie Schellen, Pendel usw. sind nur in
verzinkter
Ausführung zulässig.

Wasser-u. Gasleitungen

Die technischen Bestimmungen für den Bau und Betrieb
von
Trinkwasserleitungen nach DIN 1988 sowie die DVGW sind
bei
der Ausführung einzuhalten. Die Wassergeschwindigkeit
in den
Rohrleitungen ist so zu wählen, dass
Geräuschbelästigung
angrenzender Räume vermieden wird.

Im Kellergeschoss sowie innerhalb der
Hauptverteilungsleitungen dürfen nur Bögen verwendet
werden.
Alle offenen Leitungen sind ständig gegen
Verschmutzungen
und Verstopfungen zu sichern. Fertiggestellte, aber
noch nicht
angeschlossene Innenleitungen sind mit Gewindestopfen,
Gewindekappen oder Blind-flanschen dicht zu
verschließen.
Das Schließen eines Hahnes, Ventiles oder Schiebers
genügt
nicht.

Wärmedämmung von Rohrleitungen u. Anlagenteile

Entsprechend den unterschiedlichen Betriebsbedingungen
sind
die Isolierstärken bei den einzelnen Anlageteilen für
die
Rohrleitungen zu berücksichtigen. Es ist die
Energie-Einspar-
Verordnung EnEV(Wärmeverteilungsanlagen) zu
berücksichtigen.
Gemäß den vorgegebenen Isolierstärken ist bei der
Montage
der Rohrleitungen ein genügend großer Abstand zu
belassen.
Leitungen sind so zu verlegen, dass sie grundsätzlich
einzeln
isoliert werden können, alle Abstände nach der fertigen
Isolierung untereinander gleich groß sind und die
Unterkante
aller isolierten Rohrleitungen eine Höhe hat.
 DeWand- und Deckendurchführungen/ Brandschutz
Rohrdurchführungen durch Beton und Mauerwerk sind
grundsätzlich im Schutzrohr oder mit Dämmschalen in der
entsprechenden Qualität der Bauteile in F30 oder F90
auszuführen.

Das gilt auch für unter Putz verlegte Rohrleitungen im
Bereich
der Deckendurchbrüche.
Der umlaufende Spalt zwischen Medienrohr und Schutzrohr
mit
Mineralwolle durchgängig auszustopfen.
Bei F90-Wänden und -Decken sind als Ummantelung für die
Rohrleitungen im Bereich der Durchführung mineralische
Erzeugnisse mit einer Schmelztemperatur >1.000 °C und
speziell zugelassene Systeme zu
verwenden.
Die entsprechende Eignung der eingesetzten Abschottung
ist
nachzuweisen.
Die zu verwendenden Anlagenteile, Materialien u.
Fabrikate
sind nachfolgend in der Funktionalausschreibung
beschrieben.
Die Beschreibungen enthalten die wesentlichen Merkmale
und
Forderungen.

Heizungstechnik (TGA-Heizung)

Das Gebäude wird an die Fernwärme der Energieversorgung
Oberhausen (EVO)
durch eine von der EVO bauseits
gelieferte Kompaktstation angeschlossen.
Die Übergabestation ist für eine Systemtemperatur an
der Wohnungsstation von 60/45° C ausgelegt.
Die sicherheitstechnische Ausrüstung nach DIN 4751 und
eine geregelte Umwälzpumpe sind in der Übergabestation
enthalten.
Vom Auftragnehmer ist die Kompaktstation in Abstimmung
mit
der EVO über Verschraubungen absperrbar
anzuschließen.
Im Rücklauf ist ein SpiroTrap Schlammabscheider
einzubauen.

Rohrleitungen, Armaturen, Wärmedämmung u. Zubehör
Rohrleitungen aus nichtrostendem Stahl (Geberit,
Mapress, Viega Temponox) für Heizungsleitungen,
Werkstoff-Nr. 1.4301 nach DIN 17 455, Verbindung mit
Pressfittingen, mit SC Contur und DVGW-zertifizierter
Prüfsicherheit bei unverpressten Fittings,
EPDM-Dichtelement,
unlösbar, Rohr und Fitting im Systemverbund inkl.
Systemzulassung, bis einschl. DN 50 einschließlich
Form- und Verbindungsstücke liefern und verlegen.

Wärmedämmung Strang und Kellerleitung 100% (Rockwool,
RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Wärmedämmung Etage (Armacell, Tubolit DHS Quadra)
exzentrische Dämmung 25 mm für Heizungsrohrleitungen im
Fußbodenaufbau gegen erdreichberührte,
außenluftberührte und unbeheizte Bauteile sowie 9 mm
Dämmung zwischen beheizten RRn äumen eines und
verschiedener Nutzer.
Wärmedämmung an Rohrleitungen mit Schaumstoff aus
Polyethylen-Schaumstoff mit zergeschlossenzelliger
Materialstruktur und einer strapazierbaren
Folienummantelung.
Farbe der Folie: Blau
Fabrikat: Tubolit DHS Quadra
Wärmeleitfähigkeit bei 40°C Mitteltemperatur: ë 40 °C =
0,040 W/(mK)
Baustoffklasse: normalentflammbar, DIN 4102-B2
Allgemeine bauaufsichtliche Zulassung: Z-23.14-1739
Anwendungsbereich
max. Mediumtemperatur: bis +102 °C
min. Mediumtemperatur:  wie bei Heizung- und
Sanitäranlagen

### Bereich 03 Knappenstr. 128

#### Abschnitt 03.01 Demontage Gas-Kombitherme

**03.01.0010 Demontage Gas-Kombitherme (GKT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 9,000 Stk

**03.01.0020 Transport Gaskombithermen ab Baujahr 2023**
Transport Gaskombithermen ab Baujahr 2023

Sicherer Transport der "neuen Gaskombithermen"  ab
Baujahr 2023. Diese werden vom Auftragnehmer zur
Essener Straße 66, 46047 Oberhausen gebracht und vom
Auftragggeber eingelagert.

2 Stk.
Menge: 1,000 psch

**03.01.0030 Heizungssystem innerhalb der Wohnung entleeren**
Heizungssystem innerhalb der Wohnung entleeren

Für die Heizungsarbeiten innerhalb der Wohnung.

liefern und montieren
Menge: 9,000 Stk

#### Abschnitt 03.02 Montage Wohnungsstation

**03.02.0010 Terminliche Abstimmung mit den Mietern der Knappenstr. 128**
Terminliche Abstimmung mit den Mietern der Knappenstr.
128

Die Arbeiten werden im bewohnten Zustand durchgeführt
und können nur Strangweise erfolgen. Das bedeutet, dass
immer 3 Wohnungen gleichzeitig umgerüstet werden
müssen. Aus diesem Grund müssen alle drei Mieter an
einem Strang zwingend gleichzeitig den Zugang zur
Wohnung gewähren. Die Terminabstimmung mit den Mietern
erfolgt durch den Auftragnehmer. Der Auftraggeber
stellt die Kontaktdaten der Mieter dem Auftragnehmer
zur Verfügung.
Menge: 1,000 Stk

**03.02.0011 STIEBEL ELTRON Wohnungsstation WS-GTA Trend S**
Die Wohnungsstation wurde für den Austausch vorhandener
Gasthermen entwickelt. In Kombination mit einer
Wärmepumpe lassen sich Mehrfamilienhäuser einfach und
effizientauf erneuerbare Energien umstellen. Die
gesamte Versorgungstechnik ist in einem Gehäuse
untergebracht. Die Station verbindet
Warmwasserbereitung mit effizientem Heizbetrieb bei
geringen Sanierungskosten. KOMFORTMERKMALE Der
kupferverlötete oder beschichtete
Platten-Wärmeübertrager besteht aus Edelstahl und dient
der Trinkwasser-Bereitung im Durchflussprinzip.
Einfache und sichere Einstellung des
Trinkwarmwasserbedarfs. Die zuverlässige konstante
Temperatur des Trinkwassers ist durch die
schnellenReaktionszeiten des Reglers sichergestellt.
Zusätzlich ist ein ungemischter Heizkreis für einen
Radiatorkreis enthalten. Die Verrohrung besteht aus
Edelstahl, die Verbindungsstücke aus Messing. Hoher
Installationssupport durch den Differenzdruckregler,
Passstücke für Wärmemengen- und Kaltwasserzähler,
Fühleraufnahme, Schmutzfänger, Entlüftung und die
Entleerungsmöglichkeit. EFFIZIENZ Die Station
kombiniert alle Vorteile einer dezentralen
Trinkwarmwasser-Bereitung mit der Effizienz einer
zentralen Heizungsanlage. Die spezielle Bauweise des
Reglers vermeidet hohe Druckverlusteinnerhalb der
Station. INSTALLATION Die Wohnungsstation eignet sich
für die schnelle und einfache Montage im Austausch
gegen eine vorhandene Gastherme. Hierfür wurde die
Anschlussanordnung optimiert. Durch die geringen
Abmessungen lässt sich die Station problemlos an
bereits vorhandenen Montageorten installieren. Das
Gehäuse verfügt über eine abnehmbareAbdeckung, die auch
bei beengten Platzverhältnissen den Zugriff erlaubt.
Technical data: Material Plattenwärmeübertrager:
Edelstahl (kupfergelötet) Einsatzgrenze Leitfähigkeit:
&gt,500 #S/cm Max. Volumenstrom primärseitig: 17.2
l/min Leistung heizungsseitig: 12 kW Druckverlust
trinkwasserseitig mit Mengenbegrenzer: 640 hPa
Minimaler Differenzdruck Versorgung: 560hPa
Stiebel-Eltron WS-GTA  Trend S
Artikelnr.: 206992
liefern und montieren
Menge: 9,000 Stk

**03.02.0020 Einbau Wärmemengenzähler**
Einbau Wärmemengenzähler

Der Wärmemengenzähler wird vom Auftraggeber gestellt.

Sensostar Q
Nenngröße: 0,6m3/h
Baulänge: 110mm
DN 15
Temp. Fühler: 5,2mm
funk integriert
ACDA000135

Dieser muss in die Wohnungsstation eingebaut werden.

montieren
Menge: 9,000 Stk

**03.02.0022 Thermisches Überstromventil ÜSV**
Thermisches Überstromventil ÜSV

  Bei Anbindeleitungen der
Wohnungsstationen größer 5m empfehlen wir
  den Einsatz eines
Überströmventils, bzw. Einbau in der obersten Etage.

Hersteller:  Stiebel Eltron
Art. Nr.:  202581

liefern und montieren
Menge: 3,000 Stck

**03.02.0025 Inbetriebnahme Wohnungsstation**
Inbetriebnahme Wohnungsstation

durch Stiebel-Eltron
Menge: 9,000 Stck

**03.02.0040 Anbindung der vorhandenen Leitungen (RL,VL,TWW,TW)**
Anbindung der vorhandenen Leitungen (RL,VL,TWW, TW
Austritt)

Anbindung an die Wohnungssttation inkl. aller Form- und
Verbindungsstücke und aller erforderlichen Materialien.

liefern und montieren
Menge: 9,000 Stk

**03.02.0050 Anbindung der neuen Leitungen (RL,VL)**
Anbindung der neuen Leitungen (RL,VL)

Verbindung der Strangleitung vom Abgasschacht zur
Wohnungsstation.

Eintritt/Austritt  am Kamin brandschutzsicher
verschließen.

Ca. 2x3m Temponox Rohr 28x1,2mm

liefern und montieren
Menge: 9,000 Stk

#### Abschnitt 03.03 Hydraulischer Abgleich

**03.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.
(Überreichnung des VdZ-Formulars bei der Abnahme)

Thermostatventil:
Danfoss RA-DV Durchgang  013G7724
Danfoss RA-DV Eck  013G7723
Danfoss RA-DV Winkel rechts  023G7719
Danfoss RA-DV Winkel links  013G7720
Danfoss RA-DV UK (axial)  023G7710
Danfoss VHS-DV

Thermostatkopf:
Danfoss Aero RA Fühler eingebaut  015G4598

liefern und montieren
Menge: 36,000 Stk

**03.03.0020 Einbau Thermostatventile DN 20**
Einbau Thermostatventile DN 20

Thermostatventileinheit austauschen für den
hydraulischen Abgleich, DN 20 Eck- oder Durchgang
Wie zuvor jedoch DN 20

liefer und montieren
Menge: 9,000 Stk

#### Abschnitt 03.04 Montage Heizungsleitung

**03.04.0010 Reflex Membran.Druckausdehnungsgefäß Reflex N 200, grau, 6/1.5 bar**
Reflex Membran-Druckausdehnungsgefäß Reflex N 250,
grau, 6/1.5 bar

Volumen: 250 l
Hersteller:  Reflex
Typ:  N 250

liefern und montieren, inkl. aller Formteile und
Befestigungen
Menge: 1,000 Stk

**03.04.0020 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**03.04.0030 Manometer 100 mm / 6 bar**
Manometer 100 mm / 6 bar
als Rohrfedermanometer,
Gehäuse aus Kunststoff
- Meßgenauigkeit: Klasse 1,6
- Gehäusedurchmesser: 100 mm
- Anschluss unten: R 1/2" radial
- Anzeigebereich: 0 bis 6 bar

liefern und montieren
Menge: 2,000 Stk

**03.04.0040 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**03.04.0050 SpiroTrap Schlammabscheider MB3: Messing, 2" IG**
SpiroTrap Schlammabscheider MB3 mit Magnet

Messingausführung 2" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zuReinigungs- und Revisionsarbeiten.

Komplett mit Abschlammhahn.

liefern und montieren
Menge: 1,000 Stk

**03.04.0060 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 3,000 Stk

**03.04.0070 HEIMEIER Wärmedämmschale für Globo H mit Entleerung, DN 25**
HEIMEIER Wärmedämmschale für Globo H
mit Entleerung, DN 25

Fabrikat: IMI Heimeier

Art.-Nr. 0615-05.553

liefern und montieren
Menge: 3,000 Stk

**03.04.0080 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 3,000 Stk

**03.04.0090 HEIMEIER Wärmedämmschale für Globo H mit Entleerung, DN 32**
HEIMEIER Wärmedämmschale für Globo H
mit Entleerung, DN 32

Fabrikat: IMI Heimeier

Art.-Nr. 0615-05.553

liefern und montieren
Menge: 3,000 Stk

**03.04.0100 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 6,000 Stk

**03.04.0110 Netzpumpenmodul für zentrale Wärmeversorgung PM-G 1**
Netzpumpenmodul für zentrale
Wärmeversorgung PM-G 1

Hersteller:  Stiebel-Eltron
Typ:  PM-G1

liefern, Wasser- und Stromseitig anschließen und
montieren
Menge: 1,000 Stk

**03.04.0115 Inbetriebnahme Netzpumpenmodul**
Inbetriebnahme Netzpumpenmodul

Eine Wohnungsstation oder ein Netzpumpenmodul wird
durch den Werkskundendienst in Betrieb
genommen.
Bestandteile der Dienstleistung  Inbetriebnahme
Wohnungsstation, folgende Komponenten werden geprüft:
elektrischer
und hydraulischer Anschluss. Vorlauftemperatur im
Hauptstrang. Warmwasser/Heizkreis (2-Leiter),
Warmwasser/Heizkreis (4-
Leiter). Eintrittstemperatur Kaltwasser.  Einstellwert
Trinkwarmwasser-Regelventil entsprechend den Vorgaben
in der
Bedienungsanleitung.  Einstellwert Abschaltventil
entsprechend den Vorgaben in der Bedienungsanleitung.
Warmwasser-
Auflauftemperatur (nach 45 Sekunden).
Warmwasser-Auflauftemperatur bei max. Zapfmenge
(Mengenbegrenzer beachten).
  Wenn elektrische Komponenten verbaut sind, erfolgt
eine Messung nach VDE 701/702 nach separater
Checkliste.
  Dichtheitsprüfung der Baugruppen und Verbindungen.
Inbetriebnahme Netzpumpenmodul, folgende Komponenten
werden geprüft:
Differenzdruckregler/Strangregulierventile im
Hauptstrang deaktiviert/demontiert soweit vorhanden.
Elektrischer und hydraulischer Anschluss.
Pumpenfunktion. Betriebsart Konstantdruck inkl.
Einstellung bei Bedarf.
Förderhöhe inkl. Einstellung bei Bedarf.
Pufferspeicher-Systemtemperatur inkl. Einstellung bei
Bedarf. Vorlauftemperatur im
Hauptstrang inkl. Einstellung bei Bedarf.  Messung
nach VDE 701/702 entsprechend separater Checkliste.
Baugruppen und
Verbindungen werden auf Dichtheit geprüft.
Voraussetzungen  Der Anlagenbauer ist während des
Einsatzes anwesend. Zudem sind alle notwendigen
Baugerüste,
Hebebühnen und Leitern bauseits zu stellen sowie
Mauerdurchbrüche vorzubereiten. Das Gerät ist für den
Werkskundendienst frei zugänglich.  Zur Einstellung
von Förderhöhe, Pufferspeicher-Systemtemperatur und
Vorlauftemperatur im Hauptstrang müssen die
entsprechenden Planungen während der Inbetriebnahme
vorliegen.
Rechtliche Hinweise  Durch die Inbetriebnahme wird
keine Haftung für die ordnungsgemäße Planung,
Dimensionierung und
Ausführung der Gesamtanlage übernommen, soweit diese
von Dritten vorgenommen wurde. Für fremdbezogene Teile
und
für Anlagenmängel, die auf fremdbezogene Teile oder auf
Systemmängel zurückzuführen sind, wird ebenfalls keine
Haftung
übernommen. Im Inbetriebnahmeprotokoll vermerkte Mängel
sind unverzüglich zu beseitigen.

durch den Werkskundendienst Stiebel-Eltron
Bestellnummer 313328
Menge: 1,000 Stck

**03.04.0120 Gestra Schwerkraftbremse SBO31 Nennweite 1" (DN25)**
Schwerkraftbremse
Schwerkraftumlaufsperre, Pressmessing/Kunststoff,
federbelastet, mit Innengewinde für den Druckstutzen
der Umwälzpumpe. Austrittsseitig mit Außengewinde
passend für das Einlegeteil mit Flachdichtung und
Überwurfmutter von der Umwälzpumpe.

Nennweite: DN25 / 1"

Hersteller:  Gestra
Typ:  SBO 31

liefern und montieren
Menge: 1,000 Stk

**03.04.0140 Temponox-Rohr 1.4520, 18x1,0 (DN 15)**
Temponox-Rohr 1.4520,
Edelstahlrohr aus Werkstoff 1.4520,
Anwendung nur für geschlossene Heiz-
und Kühlkreisläufe,
nicht für die Trinkwasserinstallation
zugelassen!
6 m in Stangen,
Modell-Nr. 1703

18 X 1,0 (240)  Viega 591182

liefern und montieren
incl. aller Form- und Verbindungsteile
Menge: 10,000 lfm

**03.04.0150 Temponox-Rohr 1.4520, 22x1,2 (DN 20)**
Temponox-Rohr 1.4520,
Edelstahlrohr aus Werkstoff 1.4520,
Anwendung nur für geschlossene Heiz-
und Kühlkreisläufe,
nicht für die Trinkwasserinstallation
zugelassen!
6 m in Stangen,
Modell-Nr. 1703

22 X 1,2 (420)  Viega 591199

liefern und montieren
incl. aller Form- und Verbindungsteile
Menge: 18,000 lfm

**03.04.0160 Temponox-Rohr 1.4520, 28x1,2 (DN 25)**
Temponox-Rohr 1.4520,
Edelstahlrohr aus Werkstoff 1.4520,
Anwendung nur für geschlossene Heiz-
und Kühlkreisläufe,
nicht für die Trinkwasserinstallation
zugelassen!
6 m in Stangen,
Modell-Nr. 1703

28 X 1,2 (240)  Viega 591205

liefern und montieren
incl. aller Form- und Verbindungsteile
Menge: 98,000 lfm

**03.04.0170 Temponox-Rohr 1.4520, 35x1,5 (DN 32)**
Temponox-Rohr 1.4520,
Edelstahlrohr aus Werkstoff 1.4520,
Anwendung nur für geschlossene Heiz-
und Kühlkreisläufe,
nicht für die Trinkwasserinstallation
zugelassen!
6 m in Stangen,
Modell-Nr. 1703

35 X 1,5 (180)  Viega 591212

liefern und montieren
incl. aller Form- und Verbindungsteile
Menge: 62,000 lfm

**03.04.0175 Temponox-Rohr 1.4520, 42x1,5 (DN 40)**
Temponox-Rohr 1.4520, 42x1,5 (DN 40)
Edelstahlrohr aus Werkstoff 1.4520,
Anwendung nur für geschlossene Heiz-
und Kühlkreisläufe,
nicht für die Trinkwasserinstallation
zugelassen!
6 m in Stangen,
Modell-Nr. 1703

42 X 1,5 (180)

liefern und montieren
incl. aller Form- und Verbindungsteile
Menge: 40,000 lfm

**03.04.0180 Wärmedämmung DN 20 Strang 50% (Rockwool, RS 800)**
Wärmedämmung DN 20 Strang 50% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 18,000 lfm

**03.04.0190 Wärmedämmung DN 25 Strang 50% (Rockwool, RS 800)**
Wärmedämmung DN 25 Strang 50% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 98,000 lfm

**03.04.0200 Wärmedämmung DN 20 Etage (Armacell, Tubolit DHS Quadra) DN 20**
Wärmedämmung Etage (Armacell, Tubolit DHS Quadra) DN20

Wärmedämmung an Rohrleitungen mit Schaumstoff aus
Polyethylen-Schaumstoff mit geschlossenzelliger
Materialstruktur und einer strapazierbaren
Folienummantelung.
Farbe der Folie: Blau
Fabrikat: Tubolit DHS Quadra

Anwendungsbereich
max. Mediumtemperatur: bis +102 °C
min. Mediumtemperatur:  wie bei Heizung- und
Sanitäranlagen üblich Ordnungswidrigkeit

Verarbeitung
Einbau hat gemäß Tabelle 3 der Zulassung Z-23.14-1739
zu erfolgen.

Fabrikat:  Armacell
Typ:  Tubolit DHS Quadra oder gleichwertig

Angebotenes Fabrikat (vom Bieter auszufüllen)

Fabrikat:

Typ:

liefern und montieren
Menge: 18,000 lfm

**03.04.0210 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen.
Im sichtbaren Bereich mit PVC-Oberflächenschutz.

Fabrikat:  Rockwool
Typ:  Dämmschale RS 800

liefern und montieren
Menge: 62,000 lfm

**03.04.0220 Wärmedämmung Kellerleitung DN 40 100% (Rockwool, RS 800)**
Wärmedämmung Kellerleitung DN 40 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen.
Im sichtbaren Bereich mit PVC-Oberflächenschutz.

Fabrikat:  Rockwool
Typ:  Dämmschale RS 800

liefern und montieren
Menge: 40,000 lfm

**03.04.0230 Strangabsperr- und Strangreglerkombination DN 32 (Honeywell, Kombi-3-plus) blau**
Strangabsperr- und Strangreglerkombination DN 32
(Honeywell, Kombi-3-plus) blau

bestehend aus: 2 Ventilgehäusen aus Rg 5 nach DIN 1705
mit Muffengewinde-Universalanschluss für Gewinderohre
für Vorlauf (rot) und Rücklauf (blau) 2 Dämmschalen für
o.g. Ventilgehäuse Betriebstemperatur: 130 ° C
Betriebsdruck: 10 bar in listenmäßiger Ausführung

Fabrikat:  Honeywell / MNG, 59755 oder gleichwertig

Angebotenes Fabrikat (vom Bieter auszufüllen)

Fabrikat:

Typ:

liefern und montieren
Menge: 3,000 Stk

**03.04.0240 Strangabsperr- und Strangreglerkombination DN 32 (Honeywell, Kombi-3-plus) rot**
Strangabsperr- und Strangreglerkombination DN 32
(Honeywell, Kombi-3-plus) rot

bestehend aus: 2 Ventilgehäusen aus Rg 5 nach DIN 1705
mit Muffengewinde-Universalanschluss für Gewinderohre
für Vorlauf (rot) und Rücklauf (blau) 2 Dämmschalen für
o.g. Ventilgehäuse Betriebstemperatur: 130 ° C
Betriebsdruck: 10 bar in listenmäßiger Ausführung

Fabrikat:  Honeywell / MNG, 59755 oder gleichwertig

Angebotenes Fabrikat (vom Bieter auszufüllen)

Fabrikat:

Typ:

liefern und montieren
Menge: 3,000 Stk

**03.04.0260 Bezeichnungsschilder 100 x 50 mm aus Kunststoff**
Bezeichnungsschilder 100 x 50 mm aus Kunststoff
Beschriftung mehrzeilig mit Befestigung

liefern und montieren
Menge: 10,000 Stk

**03.04.0270 Kernbohrung bis 120 mm in Wänden und Decken aus Stahlbeton**
*** Bedarfsposition ohne GB
Kernbohrung bis 120 mm in Wänden und Decken aus
Stahlbeton, bis 40 cm Mauerstärke

Kernbohrung in Wand/ Decke herstellen, einschl.
Absaugen des Kühlwassers, Abdecken mit Folie zu
schützender Bereiche.
Einschließlich Schnitte durch Bewehrungsstahl bis 16
mm, Entsorgung der Bohrkerne, Wand und Decke aus
Beton
Menge: 1,000 Stk

**03.04.0280 Wanddurchbruch 300 cm² in KS Mauerwerk 24 cm**
Wanddurchbruch 300 cm² in KS Mauerwerk 24 cm

inkl. verschließen mit Mörtel
Menge: 4,000 Stk

**03.04.0290 Wanddurchbruch 300 cm² in KS Mauerwerk 11,5 cm**
Wanddurchbruch 300 cm² in KS Mauerwerk 11,5 cm

inkl. verschließen mit Mörtel
Menge: 3,000 Stk

**03.04.0300 Stemmarbeiten am Abgasschacht (Wohnung)**
Stemmarbeiten am Abgasschacht

Stemmarbeiten im oberen Teil des Abgasschachtes
innerhalb der Wohnung durchführen und wieder
fachgerecht nach aktuellen Vorgaben des Brandschutzes
verschließen.

Größe (BxH): ca. 30 cm x 40 cm

liefern und montieren
Menge: 9,000 Stk

**03.04.0310 Stemmarbeiten am Abgasschacht (Keller)**
Stemmarbeiten am Abgasschacht (Keller)

Stemmarbeiten im Bereich des Abgasschachtes durchführen
und wieder fachgerecht  nach aktuellen Vorgaben des
Brandschutzes verschließen.

Größe BxH: ca. 30 cm x 150 cm

liefern und montieren
Menge: 3,000 Stk

#### Abschnitt 03.05 Montage Pufferspeicher

*Hinweis*
Die Position "Pufferspeicher" umfasst sämtliche
Arbeiten, die im Zusammenhang mit der Installation und
Inbetriebnahme eines Pufferspeichers anfallen. Dabei
werden die erforderlichen Vorbereitungsmaßnahmen wie
die Begutachtung des Aufstellortes, sowie die
Erstellung einer entsprechenden Konstruktionszeichnung
durchgeführt, gemäß vorliegender  Schematas der Fa.
Wolf GmbH. Die Montage des Pufferspeichers selbst
beinhaltet die Anpassung und Verbindung sämtlicher
erforderlicher Rohrleitungen, der elektrischen
Verkabelung, Sicherheitsgruppe, sowie des
Wärmetauschers. Nach Abschluss der Montagearbeiten wird
der Pufferspeicher auf seine Funktionsfähigkeit
getestet.

**03.05.0010 Stiebel-Eltron Pufferspeicher SBP 700E**
Stiebel-Eltron Pufferspeicher SBP 700E

Der Pufferspeicher eignet sich für
Wärmepumpen-Heizungsanlagen in Ein- oder
Zweifamilienhäusern
(abhängig vom Nenninhalt). Er kann auch im Kühl-Betrieb
eingesetzt werden und dient zur hydraulischen
Entkopplung der
Volumenströme von Wärmepumpe und Heizkreis, verlängert
die Laufzeiten der Wärmepumpe und speichert
Heizenergie.
  Der Pufferspeicher ist für den Anschluss von
Wärmepumpen mit hohen primärseitigen Volumenströmen
ausgelegt.  Bei
den SOL-Typen kann eine solarthermische Unterstützung
eingebunden werden. Komfortmerkmale  Der direkt
umschäumte
Stahlbehälter ist mit übereinander angeordneten
hydraulischen Anschlussstutzen an der Vorderseite
ausgestattet. Stutzen
für die Bestückung mit Elektro-Einschraub-Heizkörpern
sind vorhanden.  Die SOL-Typen verfügen zudem über
einen
innenliegenden Wärmeübertrager, um Solarthermie
anschließen zu können.  Die Speicherverkleidung
besteht aus einem
Kunststoff-Außenmantel, einem Speicherdeckel und der
Sockelblende. Effizienz  Geringe Warmhalteverluste.

Fabrikat:  Stiebel Eltron
Artikel-Nummer:  185459

liefern und montieren
Menge: 2,000 Stk

**03.05.0020 Stiebel-Eltron Einlegeteile für SBP 700**
Stiebel-Eltron Einlegeteile für SBP 700

Die Übergangsverschraubungen mit Innengewinde eignen
sich für den hydraulischen Anschluss von
Pufferspeichern mit 200-700 l Inhalt.  Die
Verschraubungen werden nur benötigt, wenn keine
Kompaktinstallation verwendet
wird.

Fabrikat:  Stiebel Eltron
Artikel-Nummer:  003711

liefern und montieren
Menge: 2,000 Stck

#### Abschnitt 03.06 Heizungskomponenten

**03.06.0010 Heizungssystem befüllen, spülen und entlüften**
Heizungssystem befüllen, spülen und entlüften

Gesamtes Heizungssystem nach VDI 2035 als Erstbefüllung
mit einer mobilen Anlage befüllen, inkl. aller Keller-,
Strang- und Wohnungsleitungen

Die Wasserqualität ist nach der Befüllung zu prüfen und
im vom Auftragnehmer erstellten Anlagenbuch zu
dokumentieren.
Menge: 1,000 psch

**03.06.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**03.06.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**03.06.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

**03.06.0050 Trinkwasserleitung herstellen**
Trinkwasserleitung für die Heizungsnachfüllung
herstellen.
Ca. 15m Cu-Leitung 15mm mit allen Anschlüssen,
Übergängen etc. in fertiger Arbeit

liefer und montieren
Menge: 0,000

#### Abschnitt 03.07 Installation, Elektro

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**03.07.0010 Außenfühler inkl. Verkabelung**
Außenfühler inkl. ca. 10m Kabel, wie zuvor beschrieben,

liefern und montieren
Menge: 1,000 Stk

**03.07.0020 Pufferspeicher Fühler inkl. Verkabelung**
Pufferspeicher Fühler inkl. ca. 5 m Kabel, wie zuvor
beschrieben,

liefern und montieren
Menge: 2,000 Stk

**03.07.0030 Erdungskabel 6 mm²**
Erdungskabel (6 mm²) von der Erdungsschiene bis zum
jeweiligen Hausanschlussraum der Fernwärmeleitungen
verlegen, länge ca. 10 m, wie zuvor beschrieben,

liefern und montieren
Menge: 1,000 Stk

#### Abschnitt 03.08 sonstige Leistung

**03.08.0005 Revisionsunterlagen**
Revisionsunterlagen

Spätestens zum Tag der  Abnahme, hat der Auftragnehmer
die erforderlichen Revisionsunterlagen in digitaler
Ausführung (PDF per E-Mail vorab) dem zuständigen
Bauleiter des Auftraggebers auszuhändigen.

Hierzu gehören:

- Anlagenschema
- Bedienungs- und Wartungsanweisung
- Gerätebeschreibungen inkl. Geräteliste
- Druckprotokolle
- Funktionsbeschreibung der Anlage
- Liste über Ersatz- und Verschleißteile

Formblatt,(Excel)
Das Formblatt  ist zwingend auszufüllen !
Inhalt:
Haus, Geschosslage, Wohneinheit, Mieter,
Gaszähler-Nr,Gaszählerstand bei Ausbau, Datum Ausbau,
ID-Wohnungsstation, WMZ-Nr., WMZ-Stand bei Einbau,
Datum Inbetriebnahme Wohnungsstation.

Eine blanco-Vorlage kann gerne zur Verfügung gestellt
werden.
Menge: 1,000 Stk

**03.08.0010 Obermonteurstunden**
Obermonteurstunden

für unvorhersehbare Arbeiten
Menge: 5,000 Std

**03.08.0020 Monteurstunden**
Monteurstunden

für unvorhersehbare Arbeiten
Menge: 5,000 Std

**03.08.0030 Helferstunden**
Helferstunden

für unvorhersehbare Arbeiten
Menge: 5,000 Std

#### Abschnitt 03.09 Nebenarbeiten

**03.09.0005 Durchbruch im Bereich des Kamins verschließen**
Durchbruch im Bereich des Kamins verschließen

Durchbruchgröße: ca. 30cm x 40cm

Verschließen,beiarbeiten, spachteln

liefern und montieren
Menge: 9,000 Stk

**03.09.0015 Trockenbauarbeiten**
Menge: 0,000

**03.09.0020 Rohrkasten erstellen, oberhalb der Station**
Rohrkasten erstellen, oberhalb der Station

Rohrverkleidung dreiseitig herstellen aus Gipskarton
an Wänden oberhalb der Wohnungsstation bis zur Decke
Breite: rechts und links bündig mit der Station (ca. 45
cm)
Tiefe: ca. 10cm
Länge: bis 60cm
Zwischen der Wohnungsstation und der Verkleidung ist
ein
Spalt von ungefähr 2cm vorzusehen, so dass das Öffnen
der
Station nicht behindert wird.
Unterkonstruktion: verzinkte Stahlblechprofile,
kraftschlüssig mit
geeigneten Dübeln in ausreichenden Abständen in Wänden
jeder Bauart (Mauerwerk, Trockenbau, Beton, etc...)
befestigt.
Beplankung einlagig mit Gipskarton (12,5 mm Dicke)
Einschließlich Verspachtelung
Oberflächengüte Standardverspachtelung Q2
Enthalten ist auch das saubere Anarbeiten an vorhandene

Flächen

liefern und montieren
Menge: 8,400 lfm

**03.09.0030 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 16,500 lfm

**03.09.0040 Flächen tapezieren und streichen**
Flächen tapezieren und streichen

Decken- und/oder Wandflächen mit Tiefgrund grundieren
und
mit Raufaser tapezieren und anschließend mit
waschbeständiger Dispersionsfarbe deckend beschichten
an vorhandende Flächen sauber anarbeiten
In Kleinflächen
Material:
Brillux Lacryl Tiefgrund ELF 595 oder gleichwertig
Brillux Raufaser 51, grob, oder gleichwertig
Brillux Malerweiß LF, oder gleichwertig

liefern und montieren
Menge: 12,000 m²

#### Abschnitt 03.10 Demontage Gasleitung

**03.10.0010 Kupferleitung 28 mm**
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 40,000 lfm

**03.10.0020 Kupferleitung 35 mm**
Kupferleitung 35 mm

wie vorgenannte Position
Menge: 5,000 lfm

**03.10.0030 Kupferleitung 42 mm**
Kupferleitung 42 mm

wie vorgenannte Position
Menge: 5,000 lfm

**03.10.0040 Kupferleitung 54 mm**
Kupferleitung  54 mm

wie vorgenannte Position
Menge: 5,000 lfm

**03.10.0050 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**03.10.0060 Stahlleitung 1 1/4"**
Stahlleitung 1 1/4"

wie vorgenannte Position.
Menge: 15,000 lfm

**03.10.0070 Rückbau Gaszähler**
Rückbau Gaszähler

Abstimmung mit örtlichem Gasversorger zum Rückbau der
vorhandenen Gaszähler und Übergabe an Gasversorger.
Menge: 9,000 Stk

USt %: 19,00
